# CHAU - Chausseestraße 7, 10115 Berlin
Angebotsaufforderung (GAEB DA XML 3.3, DA83)
Projekt: CHAU
Währung: EUR
Abgabeort: Covivio Immobilien GmbH Lietzenburger Str. 90 10719 Berlin F
Auftraggeber: Covivio Wohnen GmbH, c/o Covivio Immobilien GmbH, Lietzenburger Str. 90, 10719 Berlin
Ausführungsort: CHAU, Chausseestraße 7, 10115 Berlin
Erstellt mit: 5 260216, NOVA AVA, 17.02.2026

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung.

Kennzahlen:
Wohneinheiten Bestand  = 29 WE
Wohneinheiten Neu = 2 WE
Treppenhäuser = 3 Stück

Sonstiges:
Als Vorbereitung des Ausbaues ist eine Schwammsanierung und eine Balkenverstärkung erforderlich.

## ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ALLGEMEINE TECHNISCHE VORBEMERKUNGEN ZIMMER- UND HOLZBAUARBEITEN
Der sachliche Geltungsbereich ergibt sich ebenso wie die technische Ausführung aus den ATV:
DIN 18 334 Zimmer- und Holzbauarbeiten und den anerkannten Regel der Technik.

Ergänzend sind u.a. folgende ATV / DIN zu berücksichtigen:
DIN 18 299  Allgemeine Regelungen für Bauarbeiten jeder Art
DIN 18 336  Abdichtungsarbeiten
DIN 18 339  Klempnerarbeiten
DIN 4108  Wärmeschutz- und Energie- Einsparungen in Gebäuden
DIN 18 234  Baul. Brandschutz großflächiger Dächer
DIN 18 531  Abdichtung von Dächern sowie von Balkonen, Loggien und Laubengängen

VdS 2021
Brandschutz bei Bauarbeiten; Merkblatt zur Schadenverhütung
Herausgeber: VdS Schadenverhütung, Köln

Weiterhin gelten sämtliche europäischen und nationalen Vorschriften, Merkblätter, Stoff- und Prüfnormen usw. jeweils in ihrer aktuellen Fassung sowie die Herstellerverarbeitungsangaben, Zulassungen und Empfehlungen der jeweiligen Fachverbände.

## 3151 Zimmererarbeiten DG
Datum: 16.04.2024

### Titel 1 Rohbauarbeiten neues Dachgeschoss

#### Bereich 1.1 Rohbauarbeiten neues Dachgeschoss

*Hinweis: Hinweis*
Nachfolgend werden die Leistungen gemäß Plan

- "Grundriss DG - Tragwerk Decke über 4.OG"
- "Stahlrahmen Vorderhaus"
- diverse Architektenpläne

und gemäß Statik von Bauberatung Weiß, vom 01.09.2023
inkl. 5 Positionsplänen ausgeschrieben, die zusätzlich zur
Deckenbalkensanierung bzw. zu neuen Deckenbalken ausgeführt
werden müssen.

*Hinweis: Stahl- und Holzkonstruktionen*

**1.1.10 Decke BSP 140, 5 Schichten, liefern und verlegen**
Brettschichtsperrholzplatten BSP 140, 5 Schichten, liefern und
verlegen als Flachdachdecke (teilweise auskragend).

Inkl. Zuschnitt entsprechend Erfordernis, Lieferung zum Einbauort,
und Montage inklusive aller erforderlichen Montage- und Befestigungsmittel
gemäß Statik und Erfordernis verlegen.

Die BSP-Platten werden direkt auf die tragenden Wände und die
Pfette aufgelegt.
Anforderungen:  Feuerhemmend (REI 30)

Statikpositionen:
- Pos. 1, 2, 3 Dachdecke Vorderhaus und Seitenflügel
- Pos. 7 Dachdecke Treppenhäuser
- Pos. 12, 13 Dachdecke Hinterhaus
- Pos. 46, 47, 48
Menge: 550,000 m2

**1.1.20 BSP Längsstoß**
Brettschichtplatten-Längststoß gemäß "Ausführungsplan Grundriss
DG-Dachtragwerk" von Bauberatung Weiß
(Plan Nr.: ...0001); hier Schnitt K-K:

- Längsstoß der BSP beidseitig ausklinken:
Breite jeweils 10cm, Tiefe 1,8cm
- Ausklinkung auffüllen mit VH C24 18/200mm
- Verschraubung mit: - VG-Schrauben 4D6/60, a=40cm (senkrecht)
- VG-Schrauben 2D8/180, a=40cm (jeweils im Winkel von 45 Grad)

Abrechnung: in lfd.. Meter Längststoß
Menge: 510,000 m

**1.1.30 Anschluss BSP mit Pfette / Brandwand**
Anschluss Brettschichtplatte mit Pfette / Brandwand
gemäß "Ausführungsplan Grundriss DG-Dachtragwerk"
von Bauberatung Weiß (Plan Nr.: ...0001); hier Schnitt N-N:

- Stoß kraftschlüssig mit Mörtel M5 verfüllen
Menge: 2,000 m

**1.1.40 Auflager BSP auf Brandwand auf Bitumenbahn**
Auflager BSP auf Brandwand auf Bitumenbahn gemäß "Ausführungsplan
Grundriss DG-Dachtragwerk" von Bauberatung Weiß (Plan Nr.: ...0001);
hier Schnitt O-O:

Im Zuge der weiteren Aufmauer- oder sonstigen Arbeiten Hohlräume im
Anschlussbereich kraftschlüssig mit Mörtel M5 verfüllen.

Auflagertiefe ca. 8cm
Material: Bitumendachbahn abgesandet
Menge: 150,000 m

**1.1.50 Stahlkonstruktion unter neuer Dachdecke, Profilstahl**
Stahlkonstruktion als Mittelpfetten, Rahmen im Bereich von
Dachausstiegen usw. aus Profilstahl S235JR gem. Statik einschl.
aller Anschlussstellen, Stegplatten, Kopf- und Fußplatten,
Bohrungen, Verbindungsmittel, Schweißverbindungen etc. für die
Erstellung bzw. Erweiterung der vorhandenen Tragkonstruktion für
die neue Dachdecke liefern und aufbauen / abbinden
als komplette Leistung.

Oberfläche: korrosionsgeschützt grundiert
Profile: verschieden - siehe Statik
gemäß: Statik Bauberatung Weiß vom 01.09.2023
Menge: 3,000 t

**1.1.60 Stahlrahmen in HRB-Wand, H/B=3,0/4,7m**
Stahlrahmen (U-förmig) in HRB-Wänden (Außenwände) Vorderhaus
und Hinterhaus als komplette Leistung.

Material zum Einbauort liefern und gem. Statik einschl. aller
Anschlussstellen, Stegplatten, Kopf- und Fußplatten, Bohrungen,
Verbindungsmittel, Schweißverbindungen etc. errichten.

Profile:  verschieden - siehe Ausführungsplan
Rahmenhöhe: ca. 3,00m
Rahmenbreite: ca. 4,70m

Einbauort: jeweils in HRB-Wand (Außenwände) Vorderhaus und Hinterhaus
gemäß: Ausführungsplan Stahlrahmen Vorderhaus
Menge: 1,000 t

**1.1.70 Bauschnittholz, C24, scharfkantig, NH,liefern**
Bauschnittholz aus Kantholz für Zimmerarbeiten liefern.
Abbund gesondert.

Hölzer verschiedenster Querschnitte für Leistungen am neuen
Dach, an der zu sanierenden Holzbalkendecke usw. gemäß statischen
und konstruktiven Erfordernissen.

Holzart: Fichte / Tanne / Kiefer
Holzfeuchte: trocken
Festigkeitsklasse : C 24

Ausführungsort: z.B. für Statikposition 50
(siehe hier Plan Grundriss DG -Tragwerk - Schnitt J-J, Q-Q usw.)
U.A. z.B. auch für Herstellung von Aufkantungen im Zuge der
Dachabdichtungsarbeiten; zur Herstellung von Unterkonstruktionen
für die Verkleidung der Sonnenschutzmarkisen usw.
(siehe z.B. Schnitt A-A, Plan ...0077)
U.A. umlaufend um Dachöffnungen der Lufträume oberhalb der großen
Terrassen Vorderhaus und QG (Detail 0065)
Menge: 3,000 m3

**1.1.80 Zulage Holzschutz,chem.,Iv+P**
Zulage für chemisch vorbeugenden Holzschutz mit einem
zugelassenen Holzschutzmittel mit Prüfzeichen vom DIBt.

Gefährdungsklasse:  2
Prüfprädikate:  Iv, P
Menge: 3,000 m3

**1.1.90 Abbund Bauholz, Dachkonstruktion**
Abbund von vorbeschriebenem Bauholz für Dachkonstruktion
durch Abbinden, Aufstellen und Verlegen, inkl. aller Anschlüsse
und Auswechslungen.

Kleineisenteile, soweit es Besondere Leistungen sind und
Lieferung von Bauholz, gesondert.
Menge: 250,000 m

**1.1.100 Verbindungsmittel**
Liefern und Einbau aller statisch nachgewiesenen und konstruktiv
erforderlich werdenden Verbindungs- und Befestigungselemente;
auch für Dachkonstruktionen aus Holz.

Abrechnung zum Nachweis.
Menge: 500,000 kg

*Hinweis: Sonstige Leistungen gem. Bauberatung Weiß*
Sonstige Leistungen gem. Ausführungsplanung Bauberatung Weiß

**1.1.330 Brettschichtplatte an TH-Wand**
Anschluss Brettschichtplatte an TH-Wand gemäß "Ausführungsplan
Grundriss DG-Dachtragwerk"
von Bauberatung Weiß (Plan Nr.: ...0001); hier Schnitt F-F, G-G und H-H:

- Brettschichtplatten auf TH-Wand mit ca. 10mm Abstand
untereinander verlegen
- 10mm breite Fuge mit mini-Faser (nicht brennbar) ausfüllen
- Platten auf TH-Wand befestigen mit jeweils
2 x Fischer FAZ II Plus R8/160, a=80cm, gemäß
Zul. ETA-19/0520
Menge: 32,000 m

**1.1.340 Verfüllung mit Mineralwolle, D=12,5cm, H=16cm**
Verfüllung zw. OK der 365er Poroton-Außenwand und BSP der
Dachdecke mit Mineralwollstreifen.

Streifenbreite: ca. 1,5cm
Streifenhöhe: ca. 16cm

Ausführungsort: Anschluss BSP/Außenwand hofseitig Seitenflügel
gemäß:  "Ausführungsplan Grundriss DG-Dachtragwerk" von
Bauberatung Weiß (Plan Nr.: ...0001); hier Schnitt O-O
Menge: 80,000 m

#### Bereich 1.2 Innenputzarbeiten

*Hinweis: im LV Rohbauarbeiten enthalten*

#### Bereich 1.3 Balkon an Terrasse zum 2. Hof

**1.3.10 Werkplanung und Statik**
*** Pauschalposition
Dem Auftragnehmer werden nach Auftragserteilung
Übersichtszeichnungen übergeben.

Die weitere technische Bearbeitung, d. h. - Erstellen einer
Ausführungsstatik sowie Erstellung von Konstruktions- und
Detailplänen für alle in der Leistungsbeschreibung aufgeführten
Positionen / Teilleistungen:

- Abstimmung der Details mit dem AG bzw. mit dem
Architekten rechtzeitig vor Fertigungsbeginn
- örtliche Aufmaße
- Standsicherheitsnachweise
- Vorlage von Original-Muster der Geländerkonstruktionen sind
mit dieser Position komplett anzubieten.

Die mit dem Architekten abgestimmten Konstruktionspläne
und Muster sind vor Fertigungsbeginn bzw. vor
Materialbestellung dem AG zu übergeben bzw. auf dem
Planserver bereitzustellen.

Diese bedürfen der Freigabe durch den Auftraggeber.
Aus den Darstellungen müssen Konstruktion, Maße,
Einbau, Befestigung und Bauanschlüsse der Bauteile
sowie die Einbaufolge erkennbar sein (DIN 18360, Zif. 3.1.1.3).
Menge: 1,000 psch

**1.3.40 Attika als Holzkonstruktion, H=50cm**
Attika als Holzkonstruktion gemäß Statik und Architektenplanung
als komplette Leistung.

Konstruktion:
- tragenden Rahmen aus Konstruktionsholz gem. statischen
Erfordernissen, KVH mind. 6/10cm und 10/10cm
- beidseitige Beplankung mit OSB4-Platten, 15mm
- obere Wandabdeckung mit OSB4-Platte, 15mm

Wandstärke:  ca. 130mm
Wandhöhe:  ca. 50cm
Detail:  0053 und 0060
Menge: 6,000 m

### Titel 2 Zimmererarbeiten Holzrahmenbauwände

#### Bereich 2.1 Außenwände Holzrahmenbauwand

**2.1.10 technische Bearbeitung, Statik**
*** Pauschalposition
Technische Bearbeitung durch den AN sowie prüffähige Statik für
den gesamten Umfang der nachstehenden Leistungen, in Form
von Montage-, Werkstatt- und Detailplänen, ergänzende statische
Nachweise sowie die Montagezustände. Koordination Prüfung der
Statik durch den AN, Kosten zu Lasten des AG.
Menge: 1,000 psch

**2.1.20 Terrassenwand als Holzrahmenbauwand, AW04**
Terrassenwand als Holzrahmenbauwand gemäß Statik und
Architektenplanung als komplette Leistung herstellen, liefern
und montieren bzw. Aufrichten und Anschlüsse an begrenzende Massivwände.

Inklusive aller erforderlichen Anschluss-, Verbindungs- und Montagearbeiten.

Verbindungsmittel und Montagezubehör sowie die Sicherung von
Zwischenbauständen sind einzurechnen und werden NICHT gesondert vergütet.

Zur Kalkulation siehe unbedingt Detail ...0055; hier AW04.
Wandstärke gesamt: 323mm
Höhe: ca. 2,90m

Wandaufbau von innen nach außen:
- 25mm Vorsatzschale 2x12,5GKB (malerfertig gespachtelt und
geschliffen) in Oberflächenqualität Q2
- 50mm Metallständerprofil mit Mineralwolle Knauf oder glw.
- 18mm OSB/3 als Dampfbremse, Mindestrohdichte 600kg/m3
- 160mm Dämmplatte Flexirock 035 zwischen Holzständer,
WLG 035, nicht brennbar >1000°C
- Schutz mit Baufolie bis zum Beginn der Dämm- und
Außenputzarbeiten inkl. Vorhaltung des Schutzes
- bauseits: 60mm Wärmedämmung und 10mm
Knauf Aussenputzsystem

Detail:  ...0055; hier AW04
siehe auch:  Grundriss DG-Tragwerk, Plan ...0001 hier: diverse Details
Menge: 56,000 m2

**2.1.30 Zulage Sockelausbildung AW04a, H=40cm**
Zulage zur Vorposition für die Mehrleistungen bei der Herstellung
/ Ausführung der Sockelausbildung gemäß Architektenplanung.

Sockelhöhe:  40cm (gem. Schnitt A-A)

nachträglich werden nur die Mehrleistungen bzw. die Änderungen
gegenüber der Grundposition aufgezählt.

- zusätzliche äußere 20mm OSB4-Platte als Dampfbremse,
Mindestrohdichte 600kg/m3
- innere Dämmung bis 30cm über OK OSB-Platte des Bodens
bestehend aus Steinwolle, Baustoffklasse A1, >1000°C

Detail:  ...0055; hier AW04a
Menge: 16,000 m

**2.1.40 Zulage Erstellung Fensteröffnungen**
Zulage für die Mehrkosten bei der Erstellung von Fensteröffnungen
für alle notwendig werdenden Mehrarbeiten, z.B. beim Abbund der
Tragkonstruktion usw.
Menge: 65,000 m2

**2.1.50 Zulage Ausbildung von Leibungen**
Zulage zur Vorposition für Ausbildung von inneren Leibungen
gemäß Architektenplanung.

Leibungsausbildung NACH Einbau der Fenster.
innere Ausbildung: 2-lagige GK-Bekleidung bis an Fensterelement führen,
inkl. Eckschutzschiene und malerfertiger

Spachtelung der Oberfläche: (Q2).
Tiefe: ca. 25cm
Menge: 82,000 m

**2.1.60 Zulage für Integration Stahlrahmen**
Zulage für die Integration des bauseits zu errichtenden Stahlrahmens
der Statikposition 45 in die vorbeschriebene Wandkonstruktion.

Siehe hier "Ausführungsplan Stahlrahmen Vorderhaus, Plan 0006".

Rahmenhöhe:  ca. 3,00m
Rahmenbreite:  ca. 4,70m
Menge: 2,000 Stck

**2.1.70 Zulage rechtwinklige Wandverbindungen**
Zulage zu vorbeschriebenem Außenwandtyp AW04 für die
Herstellung von rechtwinklige Wandverbindungen.
Menge: 9,000 m

**2.1.80 Zulage nicht rechtwinklige Wandverbindungen**
Zulage zu vorbeschriebenem Außenwandtyp AW04 für die
Herstellung von nicht rechtwinklige Wandverbindungen.
Menge: 6,000 m

**2.1.90 Fassadenwand Straße/2.Hof als Holzrahmenbauwand, AW05**
Fassadenwand an Straße und am 2. Hof als Holzrahmenbauwand
gemäß Statik und Architektenplanung als komplette Leistung herstellen,
liefern und montieren bzw. Aufrichten und Anschlüsse an begrenzende
Massivwände, inklusive aller erforderlichen Anschluss-, Verbindungs-
und Montagearbeiten.

Verbindungsmittel und Montagezubehör sowie die Sicherung von
Zwischenbauständen sind einzurechnen und werden NICHT
gesondert vergütet.

Zur Kalkulation siehe unbedingt Detail ...0055; hier AW05.
Wandstärke gesamt: 195mm
Höhe: 3,00m

Wandaufbau von "links nach rechts" (mit Blick auf das Detail):
- 12,5mm Putzträgerplatte, Knauf Aquapaneel
- 15mm OSB/4; Mundestrohdichte 600kg/m3
- Tragwerk: Konstruktionsvollholz C24 120/80
(DIN 12524-500kg/m3)
- Dämmplatte Mineralwolle = 80 mm; Mindestrohdichte 30kg/m3
n. Wahl AG inkl. Holzunterkonstruktion Abstand =625mm
- 15mm OSB/4; Mindestrohdichte 600kg/m3
- 12,5mm Putzträgerplatte, Knauf Aquapaneel
Hinweis: Absturzsicherung ist durch Statik des AN nachzuweisen

- bauseits: 2 x 10mm Knauf Aussenputzsystem
Detail:  ...0055; hier AW05
siehe auch:  Grundriss DG-Tragwerk, Plan ...0001
hier: diverse Details
Menge: 48,000 m2

**2.1.100 Zulage Erstellung Fensteröffnungen**
Zulage für die Mehrkosten bei der Erstellung von Fensteröffnungen
für alle notwendig werdenden Mehrarbeiten, z.B. beim Abbund der
Tragkonstruktion usw.
Menge: 27,000 m2

**2.1.110 Zulage Ausbildung von Leibungen**
Zulage zur Vorposition für Ausbildung von Öffnungsleibungen.

Ausbildung:  Sämtliche Beplankungen sind um bzw. in die
Leibungen zu führen, inkl. Eckschutzschiene (innen und außen)
Menge: 65,000 m

**2.1.120 AW Dachterrasse Ausstieg als Holzrahmenbauwand, AW07**
Außenwand der Dachterrasse Ausstieg als Holzrahmenbauwand
gemäß Statik und Architektenplanung als komplette Leistung
herstellen, liefern und montieren bzw. Aufrichten und aller Anschlüsse
an Deckenkonstruktionen, inklusive aller erforderlichen Anschluss-
Verbindungs- und Montagearbeiten.

Verbindungsmittel und Montagezubehör sowie die Sicherung von
Zwischenbauständen sind einzurechnen und werden
NICHT gesondert vergütet.

Zur Kalkulation siehe unbedingt Detail ...0055; hier AW07.
Wandstärke gesamt: mind. 240mm
Höhe: verschieden bis ca. 0,60m

Wandaufbau von "links nach rechts" (mit Blick auf das Detail):
- außen OSB4-Platte
- Tragwerk: Konstruktionsholz nach eigener Statik und
Erfordernis
- Dämmplatte ROCKWOOL Flexirock 035 inkl.
Holzunterkonstruktion, Abstand ≤625mm
- innen OSB3-Platte
- Aluminium-Folie, z.B. ISOVER Metac DSB
- ruhende Luftschicht vertikal =17,5mm
- 1x12,5mmGKB inkl. UK, malerfertig gespachtelt und
geschliffen in Q2.
Hinweis: Die "Wand" wird umlaufend um einen Luftraum
  im Dach errichtet; ca. 3,30, über OK Fußboden.
  Sämtliche erforderlich werdende Rüstarbeiten
  sind mit einzurechnen und werden nicht
  gesondert vergütet.
Detail:  - ...0055; hier AW07
   - ...0080, 81, 82
siehe auch:  Grundriss DG-Tragwerk, Plan ...0001
hier: diverse Details

Ausführungsort:
- über Treppe Vorderhaus und Hinterhaus
- sinngemäß Deckensprung VH/Seitenflügel (Det. 0078)
- sinngemäß Trennungen Dach Vdhs./Stfl. und Stfl./QG (Det. 0070)
Menge: 30,000 m2

**2.1.130 Zulage rechtwinklige Wandverbindungen**
Zulage zu vorbeschriebenem Außenwandtyp AW04 für die Herstellung
von rechtwinklige Wandverbindungen.
Menge: 5,000 m

**2.1.140 Zulage Mehrleistungen Aufbau auf Gefälledach**
Zulage für die Mehrkosten bei die Errichtung der vorbeschriebenen
Wand auf einer Dachkonstruktion mit Gefälle (ca. 2,5%), bei gleichzeitiger
Herstellung eines umlaufend gleich hohen Wandabschlusses.
Menge: 13,000 m

### Titel 3 Stundenlohnarbeiten

#### Bereich 3.1 Stundenlohnarbeiten

**3.1.10 Stundensatz Facharbeiter**
*** Bedarfsposition ohne GB
Arbeiten eine Facharbeiters, welche nicht in den Positionen
erfasst sind und gegen Nachweis und nur gegen vorherige
Beauftragung zur Ausführung kommen.
Menge: 30,000 h

**3.1.20 Stundensatz Helfer**
*** Bedarfsposition ohne GB
Arbeiten eine Helfers, welche nicht in den Positionen
erfasst sind und gegen Nachweis und nur gegen vorherige
Beauftragung zur Ausführung kommen.
Menge: 30,000 h
